# Gemeindezentrum - Hirsch
Leistungsbeschreibung (GAEB DA XML 3.1, DA81)
Projekt: 2021-2
Währung: EUR
Vergabeart: Offenes Verfahren
Eröffnung: 27.01.2021 10:00:00
Ende der Zuschlagsfrist: 24.02.2021
Ausführungsbeginn: 01.03.2021
Ausführungsende: 31.03.2022
Auftraggeber: Staatl. Fachschule für Bau, Trützschlerplatz 1, 99867 Gotha, Deutschland, Telefon 036217763, E-Mail ralf.hirsch@schule.thueringen.de
Erstellt mit: NEVARIS/ GXML Toolbox V3.2 R20160421, NEVARIS 21.0.0, 23.01.2021

## 2021-002 LV 2 - Estricharbeiten
Datum: 20.01.2021

### Titel 1 Titel 1 - KG

**1.10 Untergrund reinigen Beton festhaftende Verunreinigung D 2-4cm Entfernen Grobschmutz**
STLB-Bau 2016-04 036
Reinigen des Untergrundes aus Beton von grober Verschmutzung, von festhaftenden Verunreinigungen, Dicke über 2 bis 4 cm, durch Entfernen von Grobschmutz, zur Verbesserung der Haftung, anfallende Stoffe im Behälter des AN sammeln, Untergrund waagerecht.
Einheit: m2

**1.20 Abdichtung Bodenpl. Bodenfeuchte einlagig Bitumenbahn G200S4**
STLB-Bau 2016-04 018
Abdichtung von Bodenplatten gegen Bodenfeuchte, DIN 18195-4, Untergrund Beton, einlagig, aus Bitumenbahnen, Bitumen-Schweißbahn DIN EN 13969 - G 200 S 4 mit Glasgewebeeinlage 200 g/m2, Anwendungstyp DIN V 20000-202 BA (Bahn für Bauwerksabdichtung), lose verlegen, Nähte schweißen, Ausführung gemäß Zeichnung.
Einheit: m2

**1.30 Randdämmstreifen PE-Schaum D 12mm H 150mm**
STLB-Bau 2016-04 025
Randdämmstreifen aus PE-Schaum, Dicke 12 mm, Höhe 150 mm, mit Folienlasche, selbstklebend, für Estrich auf Dämmschicht, Zementestrich, Ausführung gemäß Zeichnung.
Einheit: m

**1.40 Ausgleichsschicht Schüttung Perlit D 20 mm**
STLB-Bau 2016-04 039
Ausgleichsschicht als Schüttung, bei größeren Unebenheiten, aus Perlit, Körnung von 2 bis 4 mm, vollflächig,
mittlere Dicke '10' mm,
Ausführung gemäß Zeichnung.
Einheit: m2

**1.50 Trittschalldämmschicht Mineralwolle MW 30-2mm 30MN/m3 0,040W/(mK) DES**
STLB-Bau 2016-04 025
Trittschalldämmschicht aus Mineralwolle MW DIN EN 13162, lotrechte Nutzlasten (Einzellasten bis 4 kN, Flächenlasten bis 5 kN/m2), als Platte, Lieferdicke 30 mm, Stufe Zusammendrückbarkeit kleiner gleich 2 mm (CP 2) DIN 4108-10, dynamische Steifigkeit kleiner gleich 30 MN/m3, Bemessungswert der Wärmeleitfähigkeit max. 0,040 W/(mK), Baustoffklasse DIN 4102-1 A1 (nichtbrennbar), geringe Zusammendrückbarkeit - sg, Anwendungsgebiet DIN 4108-10 DES, auf Schüttung, als Unterlage für Estrich, Ausführung gemäß Zeichnung.
Einheit: m2

**1.60 Abdeck. PE-Folie D 0,15mm**
STLB-Bau 2016-04 025
Abdeckung aus PE-Folie, Dicke 0,15 mm, Stöße überlappen, auf Dämmschichten, als Unterlage für Zementestrich, Ausführung gemäß Zeichnung.
Einheit: m2

**1.70 Zementestrich Estrich auf Dämmschicht Betonstahlgitter 50/50/2 niro C30 F5 D 60mm**
STLB-Bau 2016-04 025
Zementestrich DIN 18560 CT, einschichtig, als Estrich auf Dämmschicht, bewehrt mit Betonstahlgitter 50/50/2, nichtrostend, lotrechte Nutzlasten (Einzellasten bis 2 kN, Flächenlasten bis 3 kN/m2), Druckfestigkeitsklasse C 30 DIN EN 13813, Biegezugfestigkeitsklasse F 5 DIN EN 13813, Estrichnenndicke 60 mm, zur Aufnahme von Fliesen-/Plattenbelägen im Dünnbett, Oberfläche reiben, Ausführung gemäß Zeichnung.
Einheit: m2

**1.80 Herstellen Bewegungsfuge B 10mm T 50mm**
STLB-Bau 2016-04 025
Herstellen der Bewegungsfuge, in Estrich, Fugenbreite 10 mm, Fugentiefe 50 mm.
Einheit: m

**1.90 Randprofil Stahl niro H 50mm**
STLB-Bau 2016-04 025
Randprofil aus nichtrostendem Stahl, Höhe 50 mm.
Einheit: m

### Titel 2 Titel 2 - EG / OG

**2.10 Untergrund reinigen Beton festhaftende Verunreinigung D 2-4cm Entfernen Grobschmutz**
STLB-Bau 2016-04 036
Reinigen des Untergrundes aus Beton von grober Verschmutzung, von festhaftenden Verunreinigungen, Dicke über 2 bis 4 cm, durch Entfernen von Grobschmutz, zur Verbesserung der Haftung, anfallende Stoffe im Behälter des AN sammeln, Untergrund waagerecht.
Einheit: m2

**2.20 Randdämmstreifen PE-Schaum D 12mm H 150mm**
STLB-Bau 2016-04 025
Randdämmstreifen aus PE-Schaum, Dicke 12 mm, Höhe 150 mm, mit Folienlasche, selbstklebend, für Estrich auf Dämmschicht, Zementestrich, Ausführung gemäß Zeichnung.
Einheit: m

**2.30 Ausgleichsschicht Schüttung Perlit D 20 mm**
STLB-Bau 2016-04 039
Ausgleichsschicht als Schüttung, bei größeren Unebenheiten, aus Perlit, Körnung von 2 bis 4 mm, vollflächig,
mittlere Dicke '20' mm,
Ausführung gemäß Zeichnung.
Einheit: m2

**2.40 Trittschalldämmschicht Mineralwolle MW 30-2mm 30MN/m3 0,040W/(mK) DES**
STLB-Bau 2016-04 025
Trittschalldämmschicht aus Mineralwolle MW DIN EN 13162, lotrechte Nutzlasten (Einzellasten bis 4 kN, Flächenlasten bis 5 kN/m2), als Platte, Lieferdicke 30 mm, Stufe Zusammendrückbarkeit kleiner gleich 2 mm (CP 2) DIN 4108-10, dynamische Steifigkeit kleiner gleich 30 MN/m3, Bemessungswert der Wärmeleitfähigkeit max. 0,040 W/(mK), Baustoffklasse DIN 4102-1 A1 (nichtbrennbar), geringe Zusammendrückbarkeit - sg, Anwendungsgebiet DIN 4108-10 DES, auf Schüttung, als Unterlage für Estrich, Ausführung gemäß Zeichnung.
Einheit: m2

**2.50 Abdeck. PE-Folie D 0,15mm**
STLB-Bau 2016-04 025
Abdeckung aus PE-Folie, Dicke 0,15 mm, Stöße überlappen, auf Dämmschichten, als Unterlage für Zementestrich, Ausführung gemäß Zeichnung.
Einheit: m2

**2.60 Zementestrich Estrich auf Dämmschicht Betonstahlgitter 50/50/2 niro C30 F5 D 60mm**
STLB-Bau 2016-04 025
Zementestrich DIN 18560 CT, einschichtig, als Estrich auf Dämmschicht, bewehrt mit Betonstahlgitter 50/50/2, nichtrostend, lotrechte Nutzlasten (Einzellasten bis 2 kN, Flächenlasten bis 3 kN/m2), Druckfestigkeitsklasse C 30 DIN EN 13813, Biegezugfestigkeitsklasse F 5 DIN EN 13813, Estrichnenndicke 60 mm, zur Aufnahme von Fliesen-/Plattenbelägen im Dünnbett, Oberfläche reiben, Ausführung gemäß Zeichnung.
Einheit: m2

**2.70 Zementestrich Estrich auf Dämmschicht C30 F4 D 50mm**
STLB-Bau 2016-04 025
Zementestrich DIN 18560 CT, einschichtig, als Estrich auf Dämmschicht, lotrechte Nutzlast bis 2 kN/m2, Druckfestigkeitsklasse C 30 DIN EN 13813, Biegezugfestigkeitsklasse F 4 DIN EN 13813, Estrichnenndicke 50 mm, zur Aufnahme von Fliesen-/Plattenbelägen im Dünnbett, Oberfläche reiben, Ausführung gemäß Zeichnung.
Einheit: m2

**2.80 Herstellen Bewegungsfuge B 10mm T 50mm**
STLB-Bau 2016-04 025
Herstellen der Bewegungsfuge, in Estrich, Fugenbreite 10 mm, Fugentiefe 50 mm.
Einheit: m

**2.90 Randprofil Stahl niro H 50mm**
STLB-Bau 2016-04 025
Randprofil aus nichtrostendem Stahl, Höhe 50 mm.
Einheit: m

USt %: 19,00
